# Tecla con símbolo llave. Negro, brillo. Series R.1, R.3

- Propiedad del archivo: CONSTRUNARIO
- Formato: FIEBDC-3/2012
- Programa: Construnario Versión 2.11
- Fecha de los precios: 25/05/2015
- Divisa: EUR

**1620 20 15** u Tecla con símbolo llave. Negro, brillo. Series R.1, R.3
- Embalaje: 10 unidades x caja.
