# Tecla simple con indicador luminoso y símbolo llave en relieve. Blanco polar, brillo. Series R.1 R.3

- Propiedad del archivo: CONSTRUNARIO
- Formato: FIEBDC-3/2012
- Programa: Construnario Versión 2.11
- Fecha de los precios: 25/05/2015
- Divisa: EUR

**1651 20 69** u Tecla simple con indicador luminoso y símbolo llave en relieve. Blanco polar, brillo. Series R.1 R.3
- Embalaje: 10 unidades x caja.
