# Tapa para interruptor 3 posiciones y 0 con mando rotativo. Blanco polar, brillo. Series Berker R.1, R.3

- Propiedad del archivo: CONSTRUNARIO
- Formato: FIEBDC-3/2012
- Programa: Construnario VersiĆ³n 2.11
- Fecha de los precios: 25/05/2015
- Divisa: EUR

**1096 20 89** u Tapa para interruptor 3 posiciones y 0 con mando rotativo. Blanco polar, brillo. Series Berker R.1, R.3
- Embalaje: 1 unidad x caja.
