# Tapa con mando rotativo para temporizador mecánico. Máximo 15 minutos. Negro, brillo. Series Berker R.1R.3

- Propiedad del archivo: CONSTRUNARIO
- Formato: FIEBDC-3/2012
- Programa: Construnario Versión 2.11
- Fecha de los precios: 25/05/2015
- Divisa: EUR

**1632 20 45** u Tapa con mando rotativo para temporizador mecánico. Máximo 15 minutos. Negro, brillo. Series Berker R.1R.3
- Embalaje: 1 unidad x caja.
