# Termostato con contacto NC. Negro, brillo. Series R.1R.3

- Propiedad del archivo: CONSTRUNARIO
- Formato: FIEBDC-3/2012
- Programa: Construnario VersiĆ³n 2.11
- Fecha de los precios: 25/05/2015
- Divisa: EUR

**2030 20 45** u Termostato con contacto NC. Negro, brillo. Series R.1R.3
- Embalaje: 1 unidad x caja.
