# Toma 3 x Cinch/S-Video. Blanco polar, brillo

- Propiedad del archivo: CONSTRUNARIO
- Formato: FIEBDC-3/2012
- Programa: Construnario VersiĆ³n 2.11
- Fecha de los precios: 25/05/2015
- Divisa: EUR

**33 1532 20 89** u Toma 3 x Cinch/S-Video. Blanco polar, brillo
- Embalaje: 10 unidades x caja.
