# Marco 2E, R.Classsic. Aluminio / blanco polar

- Propiedad del archivo: CONSTRUNARIO
- Formato: FIEBDC-3/2012
- Programa: Construnario VersiĆ³n 2.11
- Fecha de los precios: 25/05/2015
- Divisa: EUR

**1012 20 74** u Marco 2E, R.Classsic. Aluminio / blanco polar
- Embalaje: 10 unidades x caja.
