# Tapa central con mando, plástico. R.Classic. Acero / negro

- Propiedad del archivo: CONSTRUNARIO
- Formato: FIEBDC-3/2012
- Programa: Construnario Versión 2.11
- Fecha de los precios: 25/05/2015
- Divisa: EUR

**1001 20 04** u Tapa central con mando, plástico. R.Classic. Acero / negro
- Embalaje: 1 unidad x caja.
