# Regulador rotativo universal con mando. R. Classic. Blanco polar, brillo

- Propiedad del archivo: CONSTRUNARIO
- Formato: FIEBDC-3/2012
- Programa: Construnario VersiĆ³n 2.11
- Fecha de los precios: 25/05/2015
- Divisa: EUR

**2834 20 89** u Regulador rotativo universal con mando. R. Classic. Blanco polar, brillo.
- Embalaje: 1 unidad x caja.
