# Tapa conector mini con bastidor. Negro, brillo. R.Classic

- Propiedad del archivo: CONSTRUNARIO
- Formato: FIEBDC-3/2012
- Programa: Construnario VersiĆ³n 2.11
- Fecha de los precios: 25/05/2015
- Divisa: EUR

**1196 20 35** u Tapa conector mini con bastidor. Negro, brillo. R.Classic
- Embalaje: 10 unidades x caja.
