# Toma USB 230V. Negro, brillo. R. Classic

- Propiedad del archivo: CONSTRUNARIO
- Formato: FIEBDC-3/2012
- Programa: Construnario VersiĆ³n 2.11
- Fecha de los precios: 25/05/2015
- Divisa: EUR

**2600 20 45** u Toma USB 230V. Negro, brillo. R. Classic
- Embalaje: 1 unidad x caja.
