# Toma de corriente USA/Canada Nema 6-20 R. Antracita, mate. Serie Integro

- Propiedad del archivo: CONSTRUNARIO
- Formato: FIEBDC-3/2012
- Programa: Construnario VersiĆ³n 2.11
- Fecha de los precios: 25/05/2015
- Divisa: EUR

**8 6254 25 05** u Toma de corriente USA/Canada Nema 6-20 R. Antracita, mate. Serie Integro
- Embalaje: 200 unidades x caja.
