# Toma de corriente British Standard. Blanco polar, mate. Serie Integra

- Propiedad del archivo: CONSTRUNARIO
- Formato: FIEBDC-3/2012
- Programa: Construnario VersiĆ³n 2.11
- Fecha de los precios: 25/05/2015
- Divisa: EUR

**9 6262 25 02** u Toma de corriente British Standard. Blanco polar, mate. Serie Integra
- Embalaje: 10 unidades x caja.
