# Interruptor 2 polos off con indicador luminoso, 5A, 12V=. Marrón, mate. Serie Integro

- Propiedad del archivo: CONSTRUNARIO
- Formato: FIEBDC-3/2012
- Programa: Construnario Versión 2.11
- Fecha de los precios: 25/05/2015
- Divisa: EUR

**9 3762 25 35** u Interruptor 2 polos off con indicador luminoso, 5A, 12V=. Marrón, mate. Serie Integro
- Embalaje: 10 unidades x caja.
