# Sensores confort TS Sensor 2 fases. Cristal, blanco polar. Serie KNX

- Propiedad del archivo: CONSTRUNARIO
- Formato: FIEBDC-3/2012
- Programa: Construnario VersiĆ³n 2.11
- Fecha de los precios: 25/05/2015
- Divisa: EUR

**7514 28 30** u Sensores confort TS Sensor 2 fases. Cristal, blanco polar. Serie KNX
- Embalaje: 1 unidad x caja.
