# Sensor 2 fases con termostato. Cristal, blanco polar. Serie Berker TS Sensor, KNX

- Propiedad del archivo: CONSTRUNARIO
- Formato: FIEBDC-3/2012
- Programa: Construnario VersiĆ³n 2.11
- Fecha de los precios: 25/05/2015
- Divisa: EUR

**7564 20 30** u Sensor 2 fases con termostato. Cristal, blanco polar. Serie Berker TS Sensor, KNX
- Embalaje: 1 unidad x caja.
