# Teclados confort con portaetiquetas y BCU. 3 fases, antracita. Serie KNX Berker Q.1 Q.3

- Propiedad del archivo: CONSTRUNARIO
- Formato: FIEBDC-3/2012
- Programa: Construnario VersiĆ³n 2.11
- Fecha de los precios: 25/05/2015
- Divisa: EUR

**7514 33 26** u Teclados confort con portaetiquetas y BCU. 3 fases, antracita. Serie KNX Berker Q.1 Q.3
- Embalaje: 1 unidad x caja.
