# Teclados con termostato, display, portaetiquetas y BCU. 5 fases, antracita. Serie KNX Berker Q.1 Q.3

- Propiedad del archivo: CONSTRUNARIO
- Formato: FIEBDC-3/2012
- Programa: Construnario Versión 2.11
- Fecha de los precios: 25/05/2015
- Divisa: EUR

**7566 57 26** u Teclados con termostato, display, portaetiquetas y BCU. 5 fases, antracita. Serie KNX Berker Q.1 Q.3
- Teclado de 3 y 5 fases sólo con marco para teclado KNX. - Embalaje: 1 unidad x caja.
