# Termostato con BCU con control manual. Antracita. Serie KNX Berker Q.1, Q.3

- Propiedad del archivo: CONSTRUNARIO
- Formato: FIEBDC-3/2012
- Programa: Construnario VersiĆ³n 2.11
- Fecha de los precios: 25/05/2015
- Divisa: EUR

**7544 11 26** u Termostato con BCU con control manual. Antracita. Serie KNX Berker Q.1, Q.3
- Embalaje: 1 unidad x caja.
