# Teclado 2 fases confort. Tecla negro, brillo. Series KNX R.1R.3

- Propiedad del archivo: CONSTRUNARIO
- Formato: FIEBDC-3/2012
- Programa: Construnario VersiĆ³n 2.11
- Fecha de los precios: 25/05/2015
- Divisa: EUR

**7516 28 65** u Teclado 2 fases confort. Tecla negro, brillo. Series KNX R.1R.3
- Embalaje: 1 unidad x caja.
