# Teclado Touch Sensor 2 fases confort con termostato. Teclado R.1, cristal negro

- Propiedad del archivo: CONSTRUNARIO
- Formato: FIEBDC-3/2012
- Programa: Construnario VersiĆ³n 2.11
- Fecha de los precios: 25/05/2015
- Divisa: EUR

**7564 20 65** u Teclado Touch Sensor 2 fases confort con termostato. Teclado R.1, cristal negro
- Embalaje: 1 unidad x caja.
