# Marco B.3, 5E. Aluminio, marrón/antracita

- Propiedad del archivo: CONSTRUNARIO
- Formato: FIEBDC-3/2012
- Programa: Construnario Versión 2.11
- Fecha de los precios: 25/05/2015
- Divisa: EUR

**1015 30 01** u Marco B.3, 5E. Aluminio, marrón/antracita
- Montaje vertical y horizontal. - Embalaje: 2 unidades x caja.
