# Marco para teclados KNX. Acero inoxidable/antracita, mate. Serie Berker B.7

- Propiedad del archivo: CONSTRUNARIO
- Formato: FIEBDC-3/2012
- Programa: Construnario Versión 2.11
- Fecha de los precios: 25/05/2015
- Divisa: EUR

**1309 36 09** u Marco para teclados KNX. Acero inoxidable/antracita, mate. Serie Berker B.7
- No es válido para montaje en superficie. - Montaje vertical. - Embalaje: 2 unidades x caja.
