# Marcos con portaetiquetas antracita, aterciopelado. 1 elemento. Serie Berker Q.1

- Propiedad del archivo: CONSTRUNARIO
- Formato: FIEBDC-3/2012
- Programa: Construnario Versión 2.11
- Fecha de los precios: 25/05/2015
- Divisa: EUR

**1011 60 16** u Marcos con portaetiquetas antracita, aterciopelado. 1 elemento. Serie Berker Q.1
- Etiquetas de 6 mm alto. - Adecuado para instalaciones IP44 y protección estanca utilizando el kit de sellado. - Embalaje: 10 unidades x caja.
