# Marco 3E, Q.3, blanco polar, aterciopelado

- Propiedad del archivo: CONSTRUNARIO
- Formato: FIEBDC-3/2012
- Programa: Construnario Versión 2.11
- Fecha de los precios: 25/05/2015
- Divisa: EUR

**1013 60 99** u Marco 3E, Q.3, blanco polar, aterciopelado
- Montaje vertical y horizontal. - Adecuado para instalaciones IP44 y protección estanca utilizando el kit de sellado. - Embalaje: 2 unidades x caja.
