# Marcos con portaetiquetas blanco polar, aterciopelado. 2 elementos vertical. Serie Berker Q.3

- Propiedad del archivo: CONSTRUNARIO
- Formato: FIEBDC-3/2012
- Programa: Construnario Versión 2.11
- Fecha de los precios: 25/05/2015
- Divisa: EUR

**1052 60 99** u Marcos con portaetiquetas blanco polar, aterciopelado. 2 elementos vertical. Serie Berker Q.3
- Etiquetas de 6 mm alto. - Adecuado para instalaciones IP44 y protección estanca utilizando el kit de sellado. - Embalaje: 10 unidades x caja.
