# Marcos para teclados KNX. Blanco polar, aterciopelado. Serie Berker Q.3

- Propiedad del archivo: CONSTRUNARIO
- Formato: FIEBDC-3/2012
- Programa: Construnario VersiĆ³n 2.11
- Fecha de los precios: 25/05/2015
- Divisa: EUR

**1309 60 99** u Marcos para teclados KNX. Blanco polar, aterciopelado. Serie Berker Q.3
- Montaje vertical. - Embalaje: 10 unidades x caja.
