# Toma schuko con LED de orientación. Antracita, atercipelado. Series Q.1 Q.3

- Propiedad del archivo: CONSTRUNARIO
- Formato: FIEBDC-3/2012
- Programa: Construnario Versión 2.11
- Fecha de los precios: 25/05/2015
- Divisa: EUR

**4109 60 86** u Toma schuko con LED de orientación. Antracita, atercipelado. Series Q.1 Q.3
- 16A, 250V~. - Con protección infantil. - Conexión por tornillo. - Embalaje: 10 unidades x caja.
