# Toma schuko con LED de control. Blanco polar, aterciopelado. Series Q.1 Q.3

- Propiedad del archivo: CONSTRUNARIO
- Formato: FIEBDC-3/2012
- Programa: Construnario Versión 2.11
- Fecha de los precios: 25/05/2015
- Divisa: EUR

**4110 60 89** u Toma schuko con LED de control. Blanco polar, aterciopelado. Series Q.1 Q.3
- 16A, 250V~. - Con protección infantil. - Etiquetas de 6 mm alto. - Conexión por tornillo. - Embalaje: 10 unidades x caja.
