# Tapa para interruptor 3 posiciones con mando rotativo. Antracita, aterciopelado sin posición 0. Serie Berker Q.1 Q.3

- Propiedad del archivo: CONSTRUNARIO
- Formato: FIEBDC-3/2012
- Programa: Construnario Versión 2.11
- Fecha de los precios: 25/05/2015
- Divisa: EUR

**1084 60 86** u Tapa para interruptor 3 posiciones con mando rotativo. Antracita, aterciopelado sin posición 0. Serie Berker Q.1 Q.3
- Embalaje: 1 unidad x caja.
