# Pulsador para regulador universal. Antracita, aterciopelado. Serie Berker Q.1 Q.3

- Propiedad del archivo: CONSTRUNARIO
- Formato: FIEBDC-3/2012
- Programa: Construnario VersiĆ³n 2.11
- Fecha de los precios: 25/05/2015
- Divisa: EUR

| Código | Ud | Descripción |
|---|---|---|
| 1765 60 86 | u | Pulsador para regulador universal. Antracita, aterciopelado. Serie Berker Q.1 Q.3 |
