# Toma 3 x Cinch / S-Vídeo. Antracita, aterciopelado. Serie Berker Q.1

- Propiedad del archivo: CONSTRUNARIO
- Formato: FIEBDC-3/2012
- Programa: Construnario Versión 2.11
- Fecha de los precios: 25/05/2015
- Divisa: EUR

**33 1532 60 86** u Toma 3 x Cinch / S-Vídeo. Antracita, aterciopelado. Serie Berker Q.1
- Embalaje: 10 unidades x caja.
