# Marco 4EV, K.5. Aluminio

- Propiedad del archivo: CONSTRUNARIO
- Formato: FIEBDC-3/2012
- Programa: Construnario Versión 2.11
- Fecha de los precios: 25/05/2015
- Divisa: EUR

**1343 70 03** u Marco 4EV, K.5. Aluminio
- Para protección IP44 utilizar ref. 1010. - Embalaje: 2 unidades x caja.
