# Portaetiquetas para marco intermedio. Aluminio. Series Berker S.1, B.3, B.7, K.1, K.5, Arsys

- Propiedad del archivo: CONSTRUNARIO
- Formato: FIEBDC-3/2012
- Programa: Construnario VersiĆ³n 2.11
- Fecha de los precios: 25/05/2015
- Divisa: EUR

**1905 70 03** u Portaetiquetas para marco intermedio. Aluminio. Series Berker S.1, B.3, B.7, K.1, K.5, Arsys
- Embalaje: 10 unidades x caja.
