# Minibel 900 E, Económica para aperturas de hasta 1, 8 m de altura. Con calefacción - Airtècnics -

- Propiedad del archivo: CONSTRUNARIO
- Formato: FIEBDC-3/2012
- Programa: Construnario Versión 3.40
- Fecha de los precios: 26/05/2014
- Divisa: EUR

**C1602AIR-10114** u Minibel 900 E, Económica para aperturas de hasta 1, 8 m de altura. Con calefacción - Airtècnics -
- Bastidor autoportante de acero electrozincado, con pintura epoxi-poliéster de color gris estructural RAL 9016. - Ventiladores axiales de construcción compacta y perfil estrecho, de bajo nivel sonoro. - Incorpora batería eléctrica monofásica a 230Va de 3,2 kW. - Difusor de descarga lineal con lamas de aluminio anodizado tipo airfoil. - Interruptor de control de la ventilación y la calefacción, integrados. - Cable de conexión de 1,5 m de longitud, integrado. - Soporte de pared incluido. - Ideal para kioscos, ventanas de servicio fast-food y tiendas interiores de grandes galerías comerciales. - Altura de instalación aconsejada hasta 1,8 m.
