# OPT 2000A, para puertas comerciales de 2, 2 a 2, 5 m de altura. Sin calefacción. - Airtècnics -

- Propiedad del archivo: CONSTRUNARIO
- Formato: FIEBDC-3/2012
- Programa: Construnario Versión 3.40
- Fecha de los precios: 26/05/2014
- Divisa: EUR

**C1602AIR-102110** u OPT 2000A, para puertas comerciales de 2, 2 a 2, 5 m de altura. Sin calefacción. - Airtècnics -
- Bastidor autoportante de acero electrozincado, con pintura epoxi-poliéster de color blanco estructural RAL 9016 como estándar. Disponible en otros colores bajo demanda. - Ventiladores tangenciales con turbina de perfil twisted de bajo nivel sonoro, con motor de rotor externo de 2 velocidades. - Rejilla frontal de absorción microperforada con funciones de filtro regenerable de fácil servicio. No necesita prefiltro. - Sin calefacción, sólo aire. - Difusor de descarga lineal con lamas de aluminio anodizado tipo airfoil. - Caja de control y regulación incluida. Cable telefónico de 7 m con conectores rápidos tipo RJ45 (Plug & Play) incluido. Opcional: Interface para conectar a BMS, PLC… - Se pueden unir dos o más unidades mediante un anillo intermedio RNG 20/30. - Altura de instalación aconsejada hasta 2,2 a 2,5 m. Acabados especiales: Pintura según carta RAL o metalizada.
