# Control Total CT-5DT-NE - Airtècnics -

- Propiedad del archivo: CONSTRUNARIO
- Formato: FIEBDC-3/2012
- Programa: Construnario Versión 3.40
- Fecha de los precios: 23/05/2014
- Divisa: EUR

**CT-5DT-NE** u Control Total CT-5DT-NE - Airtècnics -
Válido para todos los modelos sean sólo aire, con calefacción por agua o resistencias eléctricas. Funcionamiento manual o automático con diversos programas disponibles. Controla sensores de temperatura, contacto de puerta, válvulas, sensor anti congelación, etc... Programador horario con 3 ON/OFF por día. Display multilingüe con 9 idiomas a elegir. Válido para todos los modelos excepto Minibel.
