# Termostato digital TD-NE - Airtècnics -

- Propiedad del archivo: CONSTRUNARIO
- Formato: FIEBDC-3/2012
- Programa: Construnario Versión 3.40
- Fecha de los precios: 23/05/2014
- Divisa: EUR

**TD-NE** u Termostato digital TD-NE - Airtècnics -
Para cortinas de aire con calefacción por resistencias eléctricas. Modifica las etapas de calefacción y la velocidad de ventilación según la temperatura y el programa seleccionado. Permite operar con un contacto de puerta. Válido para las versiones con resistencia eléctrica de todos los modelos excepto Minibel.
