# Interface conexión BMS IN-NE-II - Airtècnics -

- Propiedad del archivo: CONSTRUNARIO
- Formato: FIEBDC-3/2012
- Programa: Construnario Versión 3.40
- Fecha de los precios: 23/05/2014
- Divisa: EUR

**IN-NE-II** u Interface conexión BMS IN-NE-II - Airtècnics -
Permite la conexión a sistemas de control externo o de gestión centralizada (PLC, BMS, etc...). Válido para todos los modelos excepto Minibel.
