# Junta unión Optima RNG 20/30 - Airtècnics -

- Propiedad del archivo: CONSTRUNARIO
- Formato: FIEBDC-3/2012
- Programa: Construnario Versión 3.40
- Fecha de los precios: 29/11/2013
- Divisa: EUR

**RNG 20_30** u Junta unión Optima RNG 20/30 - Airtècnics -
Permite la unión de 2 cortinas de aire Optima entre ellas. De esta forma se pueden encadenar cortinas de aire Optima para conseguir todo tipo de longitudes.
