# IR control AIR - Airtècnics -

- Propiedad del archivo: CONSTRUNARIO
- Formato: FIEBDC-3/2012
- Programa: Construnario Versión 3.40
- Fecha de los precios: 22/07/2014
- Divisa: EUR

**IR-AIR** u IR control AIR - Airtècnics -
Mando a distancia por infrarojos. Válido para todos los modelos excepto Minibel.
