# Contacto de puerta DC-MEC - Airtècnics -

- Propiedad del archivo: CONSTRUNARIO
- Formato: FIEBDC-3/2012
- Programa: Construnario Versión 3.40
- Fecha de los precios: 23/05/2014
- Divisa: EUR

**DC-MEC** u Contacto de puerta DC-MEC - Airtècnics -
Permite operar el equipo en función del estado de la puerta (abierta/cerrada). Modelo MEC contacto mecánico. Válido para todos los modelos excepto Minibel.
