# Válvula solenoide V-S 1" - Airtècnics -

- Propiedad del archivo: CONSTRUNARIO
- Formato: FIEBDC-3/2012
- Programa: Construnario Versión 3.40
- Fecha de los precios: 23/05/2014
- Divisa: EUR

**V-S 1** u Válvula solenoide V-S 1" - Airtècnics -
Permite abrir o cerrar la calefacción abriendo o cerrando la válvula de entrada de agua caliente a la batería. Trabaja por impulsos eléctricos todo/nada (1x230V). Ver catálogo, según conexiones de agua.
