# Válvula termostática de tres vías V-T 2 DN40 - Airtècnics -

- Propiedad del archivo: CONSTRUNARIO
- Formato: FIEBDC-3/2012
- Programa: Construnario Versión 3.40
- Fecha de los precios: 23/05/2014
- Divisa: EUR

**V-T 2 DN40** u Válvula termostática de tres vías V-T 2 DN40 - Airtècnics -
Permite regular automáticamente de manera proporcional la temperatura de descarga del aire de la cortina. Ver catálogo, según conexiones de agua.
