# Amortiguador de vibraciones SLB-M10 - Airtècnics -

- Propiedad del archivo: CONSTRUNARIO
- Formato: FIEBDC-3/2012
- Programa: Construnario Versión 3.40
- Fecha de los precios: 23/05/2014
- Divisa: EUR

**SLB-M10** u Amortiguador de vibraciones SLB-M10 - Airtècnics -
Atenúa posibles vibraciones y evita la transmisión de frecuencias sonoras. Windbox LXL.
