# Soporte tensor SPCT-M8-5M - Airtècnics -

- Propiedad del archivo: CONSTRUNARIO
- Formato: FIEBDC-3/2012
- Programa: Construnario Versión 3.40
- Fecha de los precios: 23/05/2014
- Divisa: EUR

**SPCT-M8-5M** u Soporte tensor SPCT-M8-5M - Airtècnics -
Cable de acero de fácil instalación con grillete. Terminación roscada M8/M10, de 1 o 5 metros (1M/5M). Otras longitudes bajo pedido. Windbox SMG, DAM, DECO, ZEN, RUND, ROTOWIND, Kool, Compact, RW, Invisair, duojet, Variwind, Rcompact, RDAM, MAX.
