# Optima empotrable RO 2000 P, caudal nominal 1450/2300 m3/h, potencia 80/60ºC 12900 kcal, etapa ventilación 2 - Airtècnics -

- Propiedad del archivo: CONSTRUNARIO
- Formato: FIEBDC-3/2012
- Programa: Construnario Versión 3.40
- Fecha de los precios: 26/05/2014
- Divisa: EUR

**C1602AIR-103111** u Optima empotrable RO 2000 P, caudal nominal 1450/2300 m3/h, potencia 80/60ºC 12900 kcal, etapa ventilación 2 - Airtècnics -
- Bastidor de acero electrozincado, preparado para instalación encastada en falso techo. - Reja de absorción (libre de mantenimiento), con perfilería de aluminio y difusor de descarga integrados en un único marco de color blanco RAL 9016 como estándar. Otros colores disponibles bajo demanda. - Ventiladores tangenciales con turbina de perfil twisted de bajo nivel sonoro, con motor de rotor externo de 2 velocidades. - Incorporan baterías de agua caliente. - Caja de control y mando a distancia IR incluidos. Cable telefónico de 7 m con conectores RJ45 (Plug & Play). Opcional: Interface para conectar a BMS, PLC… Acabados especiales: Pintura reja aspiración y descarga según carta RAL o metalizada.
