# Soporte ángulo SPANG-SIL - Airtècnics -

- Propiedad del archivo: CONSTRUNARIO
- Formato: FIEBDC-3/2012
- Programa: Construnario Versión 3.40
- Fecha de los precios: 04/12/2013
- Divisa: EUR

**SPANG-SIL** u Soporte ángulo SPANG-SIL - Airtècnics -
Soporte ángulo con silenblock para atenuar posibles vibraciones y evitar la transmisión de frecuencias sonoras. Ideal para unidades encastradas.
