# Windbox G 3000 P86, caudal nominal 7200 m3/h, potencia 80/60ºC 36990 kcal/h, altura recomendada 3, 2 m - Airtècnics -

- Propiedad del archivo: CONSTRUNARIO
- Formato: FIEBDC-3/2012
- Programa: Construnario Versión 3.40
- Fecha de los precios: 26/05/2014
- Divisa: EUR

**C1602AIR-104158** u Windbox G 3000 P86, caudal nominal 7200 m3/h, potencia 80/60ºC 36990 kcal/h, altura recomendada 3, 2 m - Airtècnics -
- Bastidor autoportante de acero electrozincado acabado con pintura epoxi-poliéster de color blanco RAL 9016 como estándar. Otros colores o acero inoxidable disponible. - Ventiladores centrífugos de doble aspiración con motores de rotor externo, protegidos por termocontacto con selección de 5 velocidades. Nivel sonoro muy bajo. - Rejilla frontal de absorción microperforada con funciones de filtro regenerable de fácil servicio. No necesita prefiltro. - Incorpora batería de agua caliente para trabajar con agua a 80/60ºC. - Difusor lineal con lamas de aluminio anodizado tipo airfoil. Ángulo de descarga regulable de 0º a 15º de inclinación en ambas direcciones. - Caja de control y regulación incluida. Mando IR incluido. Cable telefónico de 7 m con conectores rápidos tipo RJ45 (Plug & Play) incluido. Opcional: Interface para conectar a BMS, PLC… - Altura de instalación aconsejada de 2,5 a 3 m. Acabados especiales: Pintura según carta RAL o metalizada. Mueble inoxidable AISI 304
