# Soporte universal de pared VR, SPWR-720-VR - Airtècnics -

- Propiedad del archivo: CONSTRUNARIO
- Formato: FIEBDC-3/2012
- Programa: Construnario Versión 3.40
- Fecha de los precios: 23/05/2014
- Divisa: EUR

**SPWR-720-VR** u Soporte universal de pared VR, SPWR-720-VR - Airtècnics -
Permite instalar suspendidas a pared cualquier tipo de cortina de aire. Incorpora carril vertical para augmentar la superfície de fijación. Disponibles en diferentes longitudes adaptables a todos los modelos. Ver instrucción AIRDOM02071 (soportes de cortinas de aire) y sacar las medidas inferiores en cada modelo.
